# Beschaffung von Feuerwehrschutzkleidung 2026
Angebotsaufforderung (GAEB DA XML 3.2, DA83)
Projekt: BM10
Währung: EUR
Erstellt mit: BUILDUP, BUILDUP v28.3.0.0, 18.05.2026

## 001 LV Feuerwehrschutzkleidung

### 1 Feuerwehrüberjacken und Feuerwehrüberhosen

*Hinweis: Allgemeine Angaben*
Die Hansestadt Wipperfürth beabsichtigt 30 weitere Überjacken sowie Überhosen für die Mitglieder der freiwilligen Feuerwehr Wipperfürth anzuschaffen. Um eine einheitliche Kleidung unter allen Kameraden zu gewährleisten, ist es zwingend notwendig, bei dem Produkt "TEXPORT" zu bleiben.

Die erforderlichen Größen werden dem Auftragnehmer nach erteiltem Zuschlag mitgeteilt.

Angaben zum Auftraggeber:

Verwaltung :  Hansestadt Wipperfürth
  Die Bürgermeisterin
Anschrift:  Marktplatz 1
  51688 Wipperfürth
e-mail:  info@wipperfuerth.de
web:  http://www.wipperfuerth.de

#### 1.1 Feuerwehrüberjacken

**1.1.001 Überjacken**
Überjacke TEXPORT FIRE SURVIVOR LOOP X-TREME,
DIN EN 469:2020-12 X2 Y2 Z2, DIN EN 1149-5:2018-11.
Kurzjacke mit verlängertem Rückenteil, Air Blocker
Isolationssystem im Schutterbereich, Mikrolasche auf
beiden Schultern. Aufgesetzte Funkgerätetasche auf
linkem Oberarm, Oberarmtasche auf rechtem Oberarm,
2 aufgesetzte Multifunktionstaschen auf linker und
rechter Brust, zusälzlich weitenverstellbare
Lampenhalterung mit Dreifachsicherung auf rechter
Brust, höhen- und weitenverstellbare Funkgerätetasche
links, mittig Cliplasche, 2 eingesetzte Seitentaschen mit
Patten und innenliegenden Karabinerlaschen (links mit
Karabiner), Innentaschen links und rechts, links
zusätzlich Stifttasche, Napoleontasche im
Reißverschlussbeleg.
Weitenverstellbarer Stehkragen mit Aufhänger,
Reißverschluss als Panikreißverschluss, HPX-System
zum einfachen Ausbausch eines defekten
Reißverschlusses, Griffleiste mit
Schnellöffnungsfunktion, ergonomisch stark vorgeformte
Ärmel, Ellbogenverstärkung, weitenverstellbarer
Armabschluss mit Thermobündchen,
Handrückenverlängerung, innenliegende
Inspektionsöffnungen.
Flauschband auf Brust rechts zum Anbringen eines
Namenstreifens. Schwer entflarnmbare TEXPORT
Saugsperre an Jackensaum, Ärmelsäumen und am
Frontverschluss. Waschzyklenetikett, elektronisches
Identifikationssystem durch RFID.
Loop-System zum Einziehen einer optionalen Rettungs- und
Halteschlaufe.
Aufbau ZA16: Oberstoff Nomex NXT, Fire Blocker N
(Gore-Tex Nässesperre mit Gore CROSSTECH
Produkttechnologie), Futter Nomex/Viskose,
Zwischenlage TNX Heat Comfort Barrier, Farbe
dunkelblau, Reflexstreifen TEXPORT Triple Fabric,
zusätzlicher Reflexstreifen auf der Brust.
Menge: 30,000 St

#### 1.2 Flauschband

**1.2.001 Flauschband**
Flauschband 3-fach für Überjacke TEXPORT, 3
Flauschbänder auf dem Rücken zur Anbringung von 1
Rückenschild 380x80 mm
Menge: 30,000 St

#### 1.3 Rückenschild

**1.3.001 Klettschild**
Klettschild 380x160 mm, neongelb reflektierend,
Aufschrift zweizeilig schwarz nach Angabe:

FEUERWEHR
WIPPERFÜRTH
Menge: 30,000 St

#### 1.4 Feuerwehrüberhose

**1.4.001 Überhose**
Überhose TEXPORT FIRE BREAKER ACTION X-TREME
light, DIN EN 469:2020-12, X2 Y2 Z2. Bundhose
mit Lendenpolster und individuell anpassbarer
Bundweitenverstellung, Frontöffnung mit
Klettverschluss, Eingrifftaschen und Durchgrifföffnung,
aufgesetzte Cargotaschen, rechts mit Messertasche,
innenliegende Karabinerlaschen.
Abnehmbares Hosenträger-System, ergonomisch
vorgeformter Kniebereich Ergopad, Knieverstärkung mit
Abriebschutz, Beinabschluss mit Fersenaussparung,
Abriebschutz an Innenbein und Saum, innenliegender
Schmutzschutz, innenliegende Inspektionsöffnungen.
Flauschband auf Cargotasche links zum Anbringen eines
Namenstreifens, schwer entflammbare TEXPORT
Saugsperren am Hosensaum. Waschzyklenetikett,
elektronisches Identiflkaflonssystem durch RFID.
Aufbau YA16: Oberstoff Nomex NXT, Flameliner 2L
(Gore-Tex Nässesperre mit Gore CROSSTECH
Produkttechnologie), Zwischenlage TNX Heat Comfort
Barrier, Farbe dunkelblau, Reflexstreifen TEXPORT
Triple Fabric.
Menge: 30,000 St
